# Leipzig, Fockestr. 8c / Tieckstr. 6, MOD Außenanlage
Angebotsaufforderung (GAEB DA XML 3.2, DA83)
Projekt: 017126
Währung: EUR
Nebenangebote zugelassen: ja
Erstellt mit: GXML Toolbox V3.3 R20230829, iTWO_64 V24.0.454, 30.04.2025

## 01 Außenanlagenarbeiten
Datum: 30.04.2025

*Hinweis: Bauvorhaben*
BAUVORHABEN :  Fockestr. 8c / Tieckstr. 6
  04275 Leipzig

GEWERK:  Garten- und Landschaftsbau

LEISTUNGEN:  Errichtung einer Fahrradüberdachung
  Begrünung des Hofes
  Sanierung der Mauerwerkswände

Ausführungszeitraum:
Zwischen Mai und August 2025, nach Absprache mit dem AG

Angaben zum Objekt:

Das Objekt ist frei zugänglich. Die Fahrradeinhausung soll an der Gebäuderückseite Tieckstr. errichtet werden. Die notwendige Fläche soll gepflastert weren. Die neue Grünfläche soll an der Giebelseite Tickstr. entstehen, in Form von einer Blumenwiese, abgegrenzt mit Büschen. Zudem sollen im Kiesbereich an den Gebäuderückseiten beider Häuser ein paar Büsche gepflanzt werden. Die vorhandenen Fahrradbügel werden ersatzlos entfernt, alle Mauerwerkswände sollen gespachtelt und neu gestrichen werden.

Eine Besichtigung der Gegebenheiten wird als zwingend notwendig erachtet und kann über den Bauleiter Herr Jäger vereinbart werden: 0151 58 05 21 70.

*Hinweis: A) ALLGEMEINE VORBEMERKUNGEN*
A) ALLGEMEINE VORBEMERKUNGEN

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),

2. die sich anschließenden ““Allgemeine technische Vorbemerkungen““ (B),

3. die sich anschließenden ““Besondere technische Vorbemerkungen““ (für dieses Gewerk) (C),

4. die ““Zusätzliche Vertragsbedingungen für die Ausführung von Bauleistungen Z-VOB/B““,

5. Baustellenordnung der Covivio Immobilien GmbH in der jeweils gültigen Fassung.

Mit erhalt der Bestellung erklärt der Auftragnehmer, dass von ihm sämtliche gesetzlichen, behördlichen und berufgenossenschaftlichen Auflagen erfüllt werden, die zur Ausführung der Leistungen erforderlich sind.

Es dürfen nur solche Materialien verwendet werden, über die der Auftragnehmer das uneingeschränkte Eigentumsrecht besitzt und die vollkommen frei von Rechten Dri00tter sind.

Für die Ausführung der Arbeiten ist Fachpersonal in ausreichender Zahl einzusetzen.

Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.

Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
  =======================================================
B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung

z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 1 Außenanlagenarbeiten

#### Abschnitt 1.1 Baustelleinrichtung

**1.1.10 Baustelle einrichten**
*** Pauschalposition
Baustelle einrichten, vorhalten, räumen, An und Abfahrten
Für das Einrichten und Räumen der Baustelle einschl.
An- und Abtransport sämtlicher für die Durchführung der
Bauarbeiten erforderlichen Maschinen, Geräte,
Sanitäreinrichtungen,
Baustellenbeschilderung etc., Vorhaltung während der
Dauer der Bauzeit und Wiederherstellung des
ursprünglichen Zustandes
Bauherr stellt Wasser und Elektroanschluss zur ständigen
Verfügung bereit, sowie ungehinderten Zugang zur Baustelle.
Genehmigungen (Straßensondernutzung etc.) ist Sache des Bauherrn
falls erforderlich
Menge: 1,000 psch

#### Abschnitt 1.2 Pflasterarbeiten

**1.2.10 Boden lösen, seitlich lagern**
Nicht gefährlichen Boden bzw. Fels aus Abtragsbereichen lösen, seitlich lagern.
Tiefe bis 0,4 m
Menge: 70,000 m²

**1.2.20 Boden, laden und entsorgen**
Nicht gefährlichen Boden bzw. Fels aus Abtragsbereichen, laden und der Wiederverwendung/Verwertung nach Wahl des AN zuführen.

Abrechnung nach Lieferschein.
Menge: 60,000 t

**1.2.30 Feinplanie herstellen**
Feinplanie herstellen, Ausgleichen und Nachverdichten von
Aufgrabungsstellen auf allen zu befestigenden Flächen
(Betonsteinpflasterflächen), auch bei Neuregulierung
EV2 mind. 45MN/m²
Profilgenauigkeit +/- 2 cm.
vorhandene Bodenklasse 4-5, ZTVE-StB' 09
Bereich: Fahrradeinhausung
Menge: 70,000 m²

**1.2.40 Frostschicht einbauen**
Kombinierte Frostschutz- und Tragschicht
einbauen auf vorhandenen tragfähigen Boden, liefern und
lagenweise verdichten, Einbau in geneigten und ungeneigten Flächen, in Flächen ohne PKW Fahrverkehr.

Schichtdicke: 30 cm im verdichteten Zustand.
Menge: 70,000 m²

**1.2.50 Betonpflasterfläche verlegen**
Verlegung der Betonpflasterfläche,
Herstellung der Pflasterfläche, Bettungsmaterial Körnung 3/5 Material liefern und Bettung herstellen.
Fugenmaterial Körnung 0/2, Fläche abkehren, abgekehrten Belag, geschützt verdichten.
Abschließend mit gebrochenem Sand 0/2 einkehren
Menge: 70,000 m²

**1.2.60 Betonpflaster 20 x 10 x 8 cm**
Betonpflaster 20 x 10 x 8 cm Versickerungspflaster
inkl. Lieferung, Palettengebühr, Maut
Menge: 70,000 m²

#### Abschnitt 1.3 Begrünung

**1.3.10 Fahrradbügel entfernen**
vorhandene Fahrradbügel entfernen
inkl. Transport und fachgerechter Entsorgung

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Menge: 6,000 Stk

**1.3.20 Kies auffüllen**
Kies 16/32 liefern und an den nötigen Stellen zur
Erneuerung auffülen

Ort: Kiesstreifen vor Hauswand
Menge: 20,000 m²

**1.3.30 Kirschlorbeer**
Kirschlohrbeer liefern und einbauen
Menge: 10,000 Stk

**1.3.40 Blumenwiese**
Vorhanden Wiese an verschieden stellen mit Erde auffüllen,
Blumenwiesen Samen liefern und einbauen

Ort: Giebelseite Tickestr. 6
Menge: 25,000 m²

**1.3.50 Bodendeckerfläche erneuern**
Beete vorbereiten für Pflanzung,
Cotoneaster o. ä. liefern und einbauen

Ort: Innenhof straßenseitig vor Hauswand
Menge: 50,000 m²

**1.3.60 Rindenmulch**
Rindenmulch 0/40 liefern und einbauen
Bereich: Bodendecker
Menge: 50,000 m²

#### Abschnitt 1.4 Fahrradüberdachung

**1.4.10 Fahrradüberdachung liefern und aufbauen**
Gerhardt Braun Fahrradüberdachung o. glw. für 30 Fahrräder
liefern und aufbauen
inkl. aller Nebentätigkeiten.
inkl. Fahrradbügel für 30 Fahrräder

Beispielbild:

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Menge: 1,000 St

**1.4.20 Dachbegrünung**
*** Pauschalposition
Zulage extensive Dachbegrünung für vorherige Fahrradeinhausung, bestehend aus fertig begrünten Vegetationsmatten
Aufbauhöhe Dachbegrünung ca. 40 mm
inkl. aller notwendigen vorbereitenden Arbeiten
inkl. aller Nebenarbeiten
liefern und verlegen
Menge: 1,000 psch

#### Abschnitt 1.5 Sanierung Mauerwerk

**1.5.10 Mauer mit Pfeilern aufarbeiten**
Mauer besteht aus Sockelbereich mit Pfeilern
Pfeiler ca. 2 m hoch, Abmessung ca. 0,4 x 0,4m,
aller 2,7 m ein Pfeiler, 13 gesamt

Losen Putz entfernen, Fehlstellen ergänzen, mit Fassadenfarbe neu streichen, Farbton wie Bestand

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Menge: 40,000 lfm

**1.5.20 Mülltonneneinhausung aufarbeiten**
Losen Putz entfernen, Fehlstellen ergänzen, mit Fassadenfarbe neu streichen, Farbton wie Bestand

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Menge: 40,000 m²
